# Sistema de control

- Propiedad del archivo: CYPE INGENIEROS, S.A.
- Formato: FIEBDC-3/2002
- Divisa: EUR
- Costes indirectos: 3.00 %
- IVA: 21.00 %

**ICP020** Ud Sistema de control, para uno o varios climatizadores evaporativos, gama Bio-Cool Modbus Local "TÉRMIGO MICROCLIMAS", formado por mando digital de control, de pared, con control de la humedad y la temperatura mediante 3 programas configurables, comunicación mediante protocolo Modbus de hasta 41 climatizadores evaporativos gobernados por un mismo mando, modelo Modbus Local BM00012.
Suministro e instalación de sistema de control, para uno o varios climatizadores evaporativos, gama Bio-Cool Modbus Local "TÉRMIGO MICROCLIMAS", formado por mando digital de control, de pared, con control de la humedad y la temperatura mediante 3 programas configurables, comunicación mediante protocolo Modbus de hasta 41 climatizadores evaporativos gobernados por un mismo mando, modelo Modbus Local BM00012, con sensor de humedad y temperatura, para instalación en interior, modelo BM000I9. Totalmente montado, conexionado y probado.
Incluye: Replanteo. Colocación y fijación de los elementos. Conexionado.
Criterio de medición de proyecto: Número de unidades previstas, según documentación gráfica de Proyecto.
Criterio de medición de obra: Se medirá el número de unidades realmente ejecutadas según especificaciones de Proyecto.

| Código | Ud | Descripción | Rendimiento | Precio | Importe |
|---|---|---|---|---|---|
| mt42ter020b | Ud | Mando digital de control, de pared, con control de la humedad y la temperatura mediante 3 programas configurables, comunicación mediante protocolo Modbus de hasta 41 climatizadores evaporativos gobernados por un mismo mando, modelo Modbus Local BM00012 "TÉRMIGO MICROCLIMAS", con sistema pre-cooling antes del arranque para evitar introducir aire caliente, secado de filtros previo a la parada, programación diaria y semanal de hasta 8 eventos, identificación de fallos y origen de éstos y conexión a sensor externo de temperatura y humedad. (material) | 1.000 | 270.00 | 270.00 |
| mt42ter021b | Ud | Sensor de humedad y temperatura, para instalación en interior, modelo BM000I9 "TÉRMIGO MICROCLIMAS", para conexión a mando digital para control a distancia de climatizador evaporativo y comunicación mediante protocolo Modbus, alimentación a 12 V. (material) | 1.000 | 314.00 | 314.00 |
| mo005 | h | Oficial 1ª instalador de climatización. (mano de obra) | 0.301 | 17.82 | 5.36 |
| mo104 | h | Ayudante instalador de climatización. (mano de obra) | 0.301 | 16.10 | 4.85 |
| % | % | Costes directos complementarios | 2 % | 594.21 | 11.88 |
|  |  | Costes directos |  |  | 606.09 |
