# Conducto de descarga para climatizador evaporativo, con tramo extensible hasta 5 m de longitud, modelo 031E5 "TÉRMIGO MICROCLIMAS"

- Propiedad del archivo: CYPE INGENIEROS, S.A.
- Formato: FIEBDC-3/2002
- Divisa: EUR
- Costes indirectos: 3.00 %
- IVA: 21.00 %

**ICP030** Ud Conducto de descarga para climatizador evaporativo, con tramo extensible hasta 5 m de longitud, modelo 031E5 "TÉRMIGO MICROCLIMAS".
Suministro y montaje de conducto de descarga para climatizador evaporativo, con tramo extensible hasta 5 m de longitud, modelo 031E5 "TÉRMIGO MICROCLIMAS", formado por difusor cónico de 900 mm de diámetro con tapa, tubo extensible de 610 mm de diámetro, tolva de 660x660 mm, conducto rectangular de 660x660 mm y 750 mm de longitud y cuerda soporte. Incluso accesorios de montaje y elementos de fijación. Totalmente montado.
Incluye: Replanteo. Colocación y fijación.
Criterio de medición de proyecto: Número de unidades previstas, según documentación gráfica de Proyecto.
Criterio de medición de obra: Se medirá el número de unidades realmente ejecutadas según especificaciones de Proyecto.

| Código | Ud | Descripción | Rendimiento | Precio | Importe |
|---|---|---|---|---|---|
| mt42ter050e | Ud | Conducto de descarga para climatizador evaporativo, con tramo extensible hasta 5 m de longitud, modelo 031E5 "TÉRMIGO MICROCLIMAS", formado por difusor cónico de 900 mm de diámetro con tapa, tubo extensible de 610 mm de diámetro, tolva de 660x660 mm, conducto rectangular de 660x660 mm y 750 mm de longitud y cuerda soporte. (material) | 1.000 | 954.00 | 954.00 |
| mo005 | h | Oficial 1ª instalador de climatización. (mano de obra) | 1.504 | 17.82 | 26.80 |
| mo104 | h | Ayudante instalador de climatización. (mano de obra) | 1.504 | 16.10 | 24.21 |
| % | % | Costes directos complementarios | 2 % | 1005.01 | 20.10 |
|  |  | Costes directos |  |  | 1025.11 |
